# Toffe

- Propiedad del archivo: CONSTRUNARIO
- Formato: FIEBDC-3/2012
- Programa: Construnario Versión 3.51
- Fecha de los precios: 02/06/2016
- Divisa: EUR

**FI_TOFFE** u Toffe
Recubrimiento con melamina Gama DUO. Acabado: - Soft III.
