# Puertas semiautomáticas

- Propiedad del archivo: CONSTRUNARIO
- Formato: FIEBDC-3/2012
- Programa: Construnario Versión 3.30
- Fecha de los precios: 10/04/2019
- Divisa: EUR

**C0101MEV_11** u Puertas semiautomáticas
Encontrará en nuestra amplia gama de puertas semiautomáticas la puerta ideal para cubrir sus necesidades. Adaptable, robusta y con un precio y plazo de entrega sin duda irreprochable, responderemos a sus expectativas tanto para reformas como para ascensores con huecos estrechos, plataformas y montacargas. Se podrá pedir de una hoja o de 2 hojas y por supuesto con mirilla, con gran mirilla o sin mirilla. E120 y EW60. Esta clasificación de dos horas de resistencia al fuego es la máxima de la que se puede obtener certificado.
