# Operador de cabina

- Propiedad del archivo: CONSTRUNARIO
- Formato: FIEBDC-3/2012
- Programa: Construnario Versión 3.30
- Fecha de los precios: 10/04/2019
- Divisa: EUR

**C0101MEV_13** u Operador de cabina
Disponemos de diferentes modelos con hojas laterales o centrales.
