# Mecanismos puertas automáticas

- Propiedad del archivo: CONSTRUNARIO
- Formato: FIEBDC-3/2012
- Programa: Construnario Versión 3.30
- Fecha de los precios: 10/04/2019
- Divisa: EUR

**C0101MEV_14** u Mecanismos puertas automáticas
Disponemos de diferentes modelos con hojas telescópicas y centrales.
