# Gearless MG220 y Gearless MG600

- Propiedad del archivo: CONSTRUNARIO
- Formato: FIEBDC-3/2012
- Programa: Construnario Versión 3.30
- Fecha de los precios: 10/04/2019
- Divisa: EUR

**C0101MEV_21** u Gearless MG220 y Gearless MG600
Motores síncronos de imanes permanentes sin engranajes. Silenciosos, de bajo consumo, con mínimo mantenimiento y ausencia de lubricantes, así son las máquinas Gearless de MEV. Aptas para todo tipo de instalaciones, con o sin cuarto de máquinas, maquina abajo o arriba. Suministradas con el autotunning realizado en fábrica para conseguir una rápida puesta en servicio del equipo.
