# Maniobras y premontadas

- Propiedad del archivo: CONSTRUNARIO
- Formato: FIEBDC-3/2012
- Programa: Construnario Versión 3.30
- Fecha de los precios: 10/04/2019
- Divisa: EUR

**C0101MEV_31** u Maniobras y premontadas
El departamento de electrónica de MEV, inició en el año 2000 su andadura con el proyecto de desarrollo de una maniobra propia. Hasta ese momento se subcontrataba la fabricación, así como la asistencia técnica, con empresas de toda solvencia. En 2002 empezaron a fabricarse las primeras unidades, actualmente se trabaja con los procedimientos de fabricación y control de la UNE-EN-ISO 9001: 2000 certificado por el organismo de acreditación TUV. En la línea de todos los componentes de MEV fabricados para ascensores y en calidad de fabricante de aparatos completos, hemos tenido siempre una atención muy especial con el compromiso de mejora en cuanto a prestaciones de esta parte tan crucial del ascensor. Altas prestaciones, fiabilidad, manipulación y mantenimiento sencillos y constante reducción del tiempo de montaje ha sido nuestra prioridad, sin olvidar la seguridad de los usuarios y del personal técnico. MEV ha alcanzado los estándares requeridos por las administraciones y las empresas de fabricación, instalación y mantenimiento de ascensores más prestigiosas, tanto nacionales como internacionales, respondiendo a las normativas más exigentes de cada país. Alrededor de 1.000 cuadros de maniobra y partes eléctricas pre-cableadas son producidos cada año. Una misma placa de maniobra para cualquier tipo de instalación; hidráulica, eléctrica 2 velocidades o VVVF, gearless, con o sin sala de máquinas, hasta 32 paradas en selectiva subida/bajada, simples, dúplex, tríplex y hasta cuádruplex, cubriendo así el conjunto de las necesidades del mercado. Personalizamos para cada instalación al gusto del cliente y/o del usuario. La adaptabilidad de nuestras maniobras a cualquier tipo de máquinas y operadores o instalaciones preexistentes nos sitúa en una posición de liderazgo en el mercado de la reforma. Kit de adaptación de teléfono para cabinas existentes, sintetizadores de voz, y displays autónomos, adaptaciones de maniobras de 2 velocidades a VVVF, pesacargas, barreras fotoeléctricas, botoneras de rellano y de cabina y un largo etcétera están también a disposición de nuestros clientes. Se fabrican también otros componentes electrónicos del ascensor como pueden ser los variadores de frecuencia para operadores de puertas, sistemas de alimentación de emergencia para operadores de cabina, rescates autónomos, etc. En cuanto a la obra nueva, la constante demanda de reducción de consumos energéticos, confort y precisión de parada se ha visto satisfecha gracias a la aparición de las máquinas gearless de imanes permanentes exigiendo una tecnología más avanzada de control conseguida por Autür con una nota sin duda de sobresaliente.
