# Poleas de poliamida y de fundición

- Propiedad del archivo: CONSTRUNARIO
- Formato: FIEBDC-3/2012
- Programa: Construnario Versión 3.30
- Fecha de los precios: 10/04/2019
- Divisa: EUR

**C0101MEV_41** u Poleas de poliamida y de fundición
MEV pone a disposición de sus clientes componentes mecánicos del ascensor: Poleas de reenvío. Poleas de desvío. Poleas de Poliamida. Poleas de Fundición. Rozaderas chasis cabina. MEV ha detallado algunos componentes, por éste motivo si no encuentra lo que necesita pongase en contacto con nuestro departamento comercial que atenderá gustosamente su consulta.
