# Equipos completos MRL Gearless

- Propiedad del archivo: CONSTRUNARIO
- Formato: FIEBDC-3/2012
- Programa: Construnario Versión 3.30
- Fecha de los precios: 10/04/2019
- Divisa: EUR

**C0101MEV_51** u Equipos completos MRL Gearless
Home Nuevo concepto de Home Lift de altas prestaciones con última tecnología. Es un equipo eléctrico, monofásico y equipado con una Máquina Gearless a 0,15 m/s. Es un equipo ideal para instalaciones de Huida y Foso reducido. Evo Ascensor a 0,40 m/s monofásico con Máquina Gearless. Ideal para edificios con Huida y Foso reducido. City Ascensor de altas prestaciones, equipado con una Máquina Gearless con una velocidad de hasta 1,60 m/s. MEVLIFT City es ideal para edificios residenciales. Business MEVLIFT Business es el ascensor eléctrico con las prestaciones más altas de nuestra gama. Ideal para edificios públicos, oficinas, y hospitales entre otros. Industrial El ascensor eléctrico con Máquina Gearless para grandes cargas.
