# Aqua Cleer SB 200 - de Culligan

- Propiedad del archivo: CONSTRUNARIO
- Formato: FIEBDC-3/2012
- Programa: Construnario Versión 3.51
- Fecha de los precios: 22/11/2023
- Divisa: EUR

**00609975CLG** Aqua Cleer SB 200 - de Culligan
- Caudal producción (l/h): 200 - Entrada: 3/4 - Connexiones S. Desc: 3/4 S. Ósmosis: 3/4 S. Desc: 1/2 S. Ósm.: 1/2 - Recuperación (%): 60-75 - Capacidad depósito sal : 140 (Kg) - Potencia motor (W): 1,5 Aqua-Cleer SB 200 es un equipo de tratamiento de agua completo que incluye en un mismo equipo el pretratamiento y la ósmosis inversa, montado sobre una bancada para facilitar los trabajos de instalación. Ideal para canal horeca donde se necesita agua descalcificada para algunos usos como lavavajillas y la ósmosis inversa para la preparación de ciertas bebidas como el café. Características principales: • Descalcificador Culligan Medallist 925 para la eliminación de la dureza del agua. • Doble microfiltración (5 µm) con el filtro GARD 10 en serie. El primer filtro se utiliza para la eliminación de turbidez y hierro, el segundo, es un filtro de carbón y se utiliza para la eliminación del cloro, olores, sabores y colores. • Sistema de ósmosis MFP 200 SPECIAL para la obtención de agua de alta calidad. • Remineralización con el filtro GARD GMU 10 para la remineralización y evitar posibles problemas de corrosión. • Bancada de acero al carbono con revestimiento de pintura anticorrosiva donde se fijan los elementos comentados anteriormente. • Incluye depósito presurizado de 35 litros.
