# RO E1 - 3L - con soporte - de Culligan

- Propiedad del archivo: CONSTRUNARIO
- Formato: FIEBDC-3/2012
- Programa: Construnario Versión 3.51
- Fecha de los precios: 22/11/2023
- Divisa: EUR

**00763775CLG** u RO E1 - 3L - con soporte - de Culligan
- Caudal de producción: 270 l/h - Conexiones: * In/Out: 1/2" * Desagüe: 3/8 - Recuperación nominal: 50% - Dimensiones membrana: 2,5 x 40 - Número de membranas: 3 - Potencia motor bomba: 560w - Microfiltración previa (µm): 5 El sistema de ósmosis inversa E1 es una solución de tratamiento del agua que abarata los costes de explotación y de postratamiento. Es adecuado para aplicaciones de tamaño pequeño a mediano que requieren agua de ósmosis inversa de alta calidad. Se han diseñado con la flexibilidad necesaria para adecuarlos a sus necesidades de tratamiento los caudales de esta gama van de los 40 a 350 l/h. Se puede montar el sistema sobre una pared, en el suelo, o en el suelo sobre base de instalación opcional. Hay una amplia variedad de funciones con múltiples opciones para satisfacer ualquier aplicación. Características más importantes del producto: • Sencilla integración del sistema • Configuraciones flexibles • Entrega rápida/Fácil instalación • Características electrónicas de Culligan • Bloqueo de tratamiento previo • Control de nivel y presión de tanque de almacenaje • Reinicio de baja presión • Parada automática con condiciones de baja calidad del producto (opcional) • Enjuague por el lado de presión de línea antes de la puesta en marcha • Enjuague por el lado de presión de línea en intervalos programados
