# Sistemas de sal 24x50” SD x 1 - de Culligan

- Propiedad del archivo: CONSTRUNARIO
- Formato: FIEBDC-3/2012
- Programa: Construnario Versión 3.51
- Fecha de los precios: 22/11/2023
- Divisa: EUR

**00760609CLG** u Sistemas de sal 24x50” SD x 1 - de Culligan
- Capacidad: 360 l - Número dissolvers: 1 - Modelos Ultraline: HB 200 - Dimensiones ø: 6360 / 1250 (h) Incluyen los dissolvers correspondientes
