# CTM 210 DÚPLEX - de Culligan

- Propiedad del archivo: CONSTRUNARIO
- Formato: FIEBDC-3/2012
- Programa: Construnario Versión 3.51
- Fecha de los precios: 22/11/2023
- Divisa: EUR

**00763926CLG** u CTM 210 DÚPLEX - de Culligan
- Litros de resina (l): 198 X 2 - Conexiones IN/OUT: 2 - Conexiones desagüe: 1 - Caudal nominal (m3/h): 12,49 - Capacidad depósito de sal (kg): 635 - Cap. Intercambio (m3xºf) / consumo de sal (Kg): mín 907 / 20 máx 1360 / 47,4 Descripción técnica: El descalcificador Cullligan CTM está diseñado para satisfacer una gran variedad de requerimientos profesionales y semi-industriales para reducir la dureza del agua por medio de resina de intercambio iónico adecuada (Cullex) para tratamiento de agua para consumo humano. Características principales: • El controlador GBE de Culligan permite un avanzado control del sistema. Incluye contador volumétrico. • El exclusivo Soft-Minder ® monitoriza el consumo diario de agua por medio del contador integrado en la salida de la válvula y ofrece estadísticas avanzadas. • La exclusiva válvula CTM Culligan dotada de pistones hidráulicos es más fiable que las tradicionales válvulas de rotación. El diseño de la válvula multipistón permite una operación más sencilla y una mayor vida útil. • El depósito de salmuera está fabricado con componentes resistentes a la corrosión. • El sistema dúplex permite controlar el funcionamiento de dos equipos en alternancia para proporcionar agua descalcificada las 24 horas del día. Dos columnas independientes producen agua descalcificada de manera continua, cuando se agota el ciclo de una de las resinas, la segunda comienza a funcionar mientras la primera regenera. • El tanque cilíndrico vertical de resinas está fabricado en poliéster reforzado con fibra de vidrio. • Incorpora válvula de seguridad de sobrepresión contra los golpes de ariete y vacío. • El accionamiento puede ser hidráulico o neumático.
