# CTM 300 - de Culligan

- Propiedad del archivo: CONSTRUNARIO
- Formato: FIEBDC-3/2012
- Programa: Construnario Versión 3.51
- Fecha de los precios: 22/11/2023
- Divisa: EUR

**00763919CLG** u CTM 300 - de Culligan
- Litros de resina: 283 - Conexiones IN/OUT: 2 - Conexiones desagüe: 1 - Caudal nominal (m3/h): 14,76 - Capacidad depósito de sal (kg): 635 - Cap. Intercambio (m3xºf) / consumo de sal (Kg):mín 1296/30 máx 1944/74,7 El descalcificador Cullligan CTM está diseñado para satisfacer una gran variedad de requerimientos profesionales y semi-industriales para reducir la dureza del agua por medio de resina de intercambio iónico adecuada (Cullex) para tratar agua para consumo humano. Características principales: • El controlador GBE de Culligan permite un avanzado control del sistema. Incluye contador volumétrico. • El exclusivo Soft-Minder ® monitoriza el consumo diario de agua por medio del contador integrado en la salida de la válvula y ofrece estadísticas avanzadas. • La exclusiva válvula CTM Culligan dotada de pistones hidráulicos es más fiable que las tradicionales válvulas de rotación. El diseño de la válvula multipistón permite una operación más sencilla y una mayor vida útil. • El depósito de salmuera está fabricado con componentes resistentes a la corrosión. • Además la válvula CTM incorpora un by-pass automático para el suministro de agua dura durante la regeneración y está preparada para la incorporación de diferentes accesorios. • Funciona en flujo progresivo para dar respuesta a los picos de demanda de agua sin tener que sobredimensionar el descalcificador, de este modo se pueden gestionar varios tanques de descalcificación funcionando en paralelo y en cascada. • El tanque cilíndrico vertical de resinas está fabricado en poliéster reforzado con fibra de vidrio. • Incorpora válvula de seguridad de sobrepresión contra los golpes de ariete y vacío. • El accionamiento puede ser hidráulico o neumático.
