# Contador DN 32 (Ø 1 1/4") - de Culligan

- Propiedad del archivo: CONSTRUNARIO
- Formato: FIEBDC-3/2012
- Programa: Construnario Versión 3.51
- Fecha de los precios: 22/11/2023
- Divisa: EUR

**00764193CLG** u Contador DN 32 (Ø 1 1/4") - de Culligan
DN 32 (Ø 1 1/4") 1 IMP/1 LT PN 16
