# Kit dúplex - de Culligan

- Propiedad del archivo: CONSTRUNARIO
- Formato: FIEBDC-3/2012
- Programa: Construnario Versión 3.51
- Fecha de los precios: 22/11/2023
- Divisa: EUR

**00763786CLG** u Kit dúplex - de Culligan
1 cable, 2 válvulas solenoides, 1 kit de montaje.
