# Filtro Hi-Flo 6 UFe 100 - de Culligan

- Propiedad del archivo: CONSTRUNARIO
- Formato: FIEBDC-3/2012
- Programa: Construnario Versión 3.51
- Fecha de los precios: 22/11/2023
- Divisa: EUR

**00761864CLG** u Filtro Hi-Flo 6 UFe 100 - de Culligan
- Caudal mín/máx (m3/h): 60,7 / 101,2 - Velocidad filtración mín/máx (m/h): 12,4 / 20,6 - Caída máxima de presión (bar): 1 - Conexiones In/Out: 4" - Caudal BW (m3/h): 174,9 - Caudal CR (m3/h): 114 Los Filtros Culligan Hi-Flo 6 son diseñados para responder a la demanda de filtración industrial. Cubren cualquier requerimiento para la filtración mecánica y físico-química por medio de capas filtrantes. El Filtr-Cleer (UF), se utiliza para eliminar cualquier tipo de turbidez del agua y pequeñas cantidades de hierro y manganeso; los minerales utilizados son antracita y sílice, químicamente inerte y de vida ilimitada. • Son controlados por válvulas de diafragma de apertura y cierre independientes para dirigir el flujo del agua durante las fases de servicio, y lavado a contra corriente. • Un programador que actúa sobre una válvula piloto que abre y cierra las válvulas de diafragma dependiendo de la fase en la que se encuentre. • El Backwash o lavado a contracorriente se activa automáticamente mediante el controlador. También permite la inicialización del proceso manualmente. • El tanque del filtro está internamente protegido por una capa de pintura epoxy, y externamente recubierto con un esmalte sintético neutro. • Material del tanque: acero al carbono. • Protección interior tanque: pintura epoxi.
