# Producto indicado para disminuir el pH del agua de la piscina - 25 Kg - de Culligan

- Propiedad del archivo: CONSTRUNARIO
- Formato: FIEBDC-3/2012
- Programa: Construnario VersiĆ³n 3.51
- Fecha de los precios: 22/11/2023
- Divisa: EUR

**00755075CLG** u Producto indicado para disminuir el pH del agua de la piscina - 25 Kg - de Culligan
- Producto indicado para disminuir el pH del agua de la piscina (1,5 kg para 0,2 udes de pH en 100 m3 de agua). - 25 Kg.
