# Producto P. TABLET indicado para la desinfección del agua de la piscina - de Culligan

- Propiedad del archivo: CONSTRUNARIO
- Formato: FIEBDC-3/2012
- Programa: Construnario Versión 3.51
- Fecha de los precios: 22/11/2023
- Divisa: EUR

**00125459CLG** u Producto P. TABLET indicado para la desinfección del agua de la piscina - de Culligan
- Producto indicado para la desinfección del agua de la piscina. Al margen de alguicida, es bacteriostático y fungistático. - 5 Kg.
