# Ácido clorhídrico 9% - 30 Kg - de Culligan

- Propiedad del archivo: CONSTRUNARIO
- Formato: FIEBDC-3/2012
- Programa: Construnario Versión 3.51
- Fecha de los precios: 22/11/2023
- Divisa: EUR

**00NU3211CLG** u Ácido clorhídrico 9% - 30 Kg - de Culligan
- Reductor del valor del pH del agua (salfumán) - 30 Kg.
