# Ácido clorhídrico 25% - de Culligan

- Propiedad del archivo: CONSTRUNARIO
- Formato: FIEBDC-3/2012
- Programa: Construnario Versión 3.51
- Fecha de los precios: 22/11/2023
- Divisa: EUR

**00NU2833CLG** u Ácido clorhídrico 25% - de Culligan
- Reductor del valor del pH del agua (salfumán) - 25 Kg.
