# Antiespumante basado en siloxanos emulsionable en agua. - de Culligan

- Propiedad del archivo: CONSTRUNARIO
- Formato: FIEBDC-3/2012
- Programa: Construnario VersiĆ³n 3.51
- Fecha de los precios: 22/11/2023
- Divisa: EUR

**00NU3705CLG** u Antiespumante basado en siloxanos emulsionable en agua. - de Culligan
- 20l.
