# Peróxido de hidrógeno 35% - de Culligan

- Propiedad del archivo: CONSTRUNARIO
- Formato: FIEBDC-3/2012
- Programa: Construnario Versión 3.51
- Fecha de los precios: 22/11/2023
- Divisa: EUR

**00NU3729CLG** u Peróxido de hidrógeno 35% - de Culligan
- 30 Kg.
