# Coagulante para la clarificación de aguas - de Culligan

- Propiedad del archivo: CONSTRUNARIO
- Formato: FIEBDC-3/2012
- Programa: Construnario Versión 3.51
- Fecha de los precios: 22/11/2023
- Divisa: EUR

**00NU2911CLG** u Coagulante para la clarificación de aguas - de Culligan
- Coagulante para la clarificación de aguas para consumo humano, de proceso y residuales. - 30 Kg.
