# Floculante en la purificación de agua potable y en la industria de papel - de Culligan

- Propiedad del archivo: CONSTRUNARIO
- Formato: FIEBDC-3/2012
- Programa: Construnario Versión 3.51
- Fecha de los precios: 22/11/2023
- Divisa: EUR

**00780747CLG** u Floculante en la purificación de agua potable y en la industria de papel - de Culligan
- 25 Kg.
