# 00761573 - Solución de polielectrolitos no inónicos - de Culligan

- Propiedad del archivo: CONSTRUNARIO
- Formato: FIEBDC-3/2012
- Programa: Construnario Versión 3.51
- Fecha de los precios: 22/11/2023
- Divisa: EUR

**00761573CLG** u 00761573 - Solución de polielectrolitos no inónicos - de Culligan
- Solución de polielectrolitos no inónicos para su uso como coagulante secundario en la floculación de coloides, para aguas potables. - 25 Kg
