# Producto desinfectante - de Culligan

- Propiedad del archivo: CONSTRUNARIO
- Formato: FIEBDC-3/2012
- Programa: Construnario VersiĆ³n 3.51
- Fecha de los precios: 22/11/2023
- Divisa: EUR

**00NU3674CLG** u Producto desinfectante - de Culligan
- Producto desinfectante indicado para el tratamiento de aguas de torres de refrigeraciĆ³n, condensadores evaporativos, humidificadores, etc.. - 25 Kg.
