# Incrementador del valor del pH alcalino - de Culligan

- Propiedad del archivo: CONSTRUNARIO
- Formato: FIEBDC-3/2012
- Programa: Construnario VersiĆ³n 3.51
- Fecha de los precios: 22/11/2023
- Divisa: EUR

**00NU3292CLG** u Incrementador del valor del pH alcalino - de Culligan
- Incrementador del valor del pH alcalino para aguas de consumo humano (potables) - 14 Kg.
