# Antiincrustante dispersante - de Culligan

- Propiedad del archivo: CONSTRUNARIO
- Formato: FIEBDC-3/2012
- Programa: Construnario Versión 3.51
- Fecha de los precios: 22/11/2023
- Divisa: EUR

**00NU3203CLG** u Antiincrustante dispersante - de Culligan
- Antiincrustante dispersante , formulado principalmente para controlar los depositos de sales y coloides, en membranas de osmosis inversa, ultrafiltración y nanofiltración. - 20 Kg.
