# Antiincrustante, dispersante - de Culligan

- Propiedad del archivo: CONSTRUNARIO
- Formato: FIEBDC-3/2012
- Programa: Construnario Versión 3.51
- Fecha de los precios: 22/11/2023
- Divisa: EUR

**00NU3670CLG** u Antiincrustante, dispersante - de Culligan
- Antiincrustante, dispersante, reductor de cloro formulado principalmente para controlar los depósitos de sales y coloides, en membranas de ósmosis inversa, ultrafiltración y nanofiltración. - 25 Kg.
