# CHEM CT2 101 - Protección integral contra incrustaciones - de Culligan

- Propiedad del archivo: CONSTRUNARIO
- Formato: FIEBDC-3/2012
- Programa: Construnario Versión 3.51
- Fecha de los precios: 22/11/2023
- Divisa: EUR

**00NU3669CLG** u CHEM CT2 101 - Protección integral contra incrustaciones - de Culligan
- Protección integral contra incrustaciUnos y oxidación en sistemas de enfriamiento, en base a terpolímeros, inhibidores orgánicos y zinc.
