# CHEM CC1 1-134 - Producto para circuitos cerrados en base a polímero orgánico - de Culligan

- Propiedad del archivo: CONSTRUNARIO
- Formato: FIEBDC-3/2012
- Programa: Construnario Versión 3.51
- Fecha de los precios: 22/11/2023
- Divisa: EUR

**00NU4038CLG** u CHEM CC1 1-134 - Producto para circuitos cerrados en base a polímero orgánico - de Culligan
- 20 Kg.
