# CHEM CC2 113 - Desincrustante y detergente ácido de baja espuma - de Culligan

- Propiedad del archivo: CONSTRUNARIO
- Formato: FIEBDC-3/2012
- Programa: Construnario Versión 3.51
- Fecha de los precios: 22/11/2023
- Divisa: EUR

**00125580CLG** u CHEM CC2 113 - Desincrustante y detergente ácido de baja espuma - de Culligan
- Desincrustante y detergente ácido de baja espuma, indicado para la eliminación de incrustaciones calcáreas y residuos de naturaleza mineral y orgánica de circuitos. - 30 Kg.
