# CHEM CC2 120 - Detergente alcalino para limpieza - de Culligan

- Propiedad del archivo: CONSTRUNARIO
- Formato: FIEBDC-3/2012
- Programa: Construnario Versión 3.51
- Fecha de los precios: 22/11/2023
- Divisa: EUR

**00NU3500CLG** u CHEM CC2 120 - Detergente alcalino para limpieza - de Culligan
- Detergente alcalino para limpieza en fase única de circuitos. - 28 Kg.
