# CHEM CC2 134 - Protección contra incrustación y oxidación en los circuitos cerrados - de Culligan

- Propiedad del archivo: CONSTRUNARIO
- Formato: FIEBDC-3/2012
- Programa: Construnario Versión 3.51
- Fecha de los precios: 22/11/2023
- Divisa: EUR

**00NU3231CLG** u CHEM CC2 134 - Protección contra incrustación y oxidación en los circuitos cerrados - de Culligan
- 22 Kg.
