# CHEM B2 163 - Tratamiento contra la corrosión e incrustación para aguas de calderas - de Culligan

- Propiedad del archivo: CONSTRUNARIO
- Formato: FIEBDC-3/2012
- Programa: Construnario Versión 3.51
- Fecha de los precios: 22/11/2023
- Divisa: EUR

**00NU3420CLG** u CHEM B2 163 - Tratamiento contra la corrosión e incrustación para aguas de calderas - de Culligan
- Tratamiento contra la corrosión e incrustación para aguas de calderas, formulado a base de acondicionadores de lodos, dispersantes y reductores de oxígeno. - 22 Kg.
