# CHEM PW2 190 - Inhibidor de corrosión e incrustación para circuitos de agua - de Culligan

- Propiedad del archivo: CONSTRUNARIO
- Formato: FIEBDC-3/2012
- Programa: Construnario Versión 3.51
- Fecha de los precios: 22/11/2023
- Divisa: EUR

**00NU3202CLG** u CHEM PW2 190 - Inhibidor de corrosión e incrustación para circuitos de agua - de Culligan
- Inhibidor de corrosión e incrustación para circuitos de agua (polifosfatos de sodio). - 25 Kg.
