# CHEM B2 161 - Antiincrustante dispersante para aguas de calderas de baja y media presión - de Culligan

- Propiedad del archivo: CONSTRUNARIO
- Formato: FIEBDC-3/2012
- Programa: Construnario Versión 3.51
- Fecha de los precios: 22/11/2023
- Divisa: EUR

**00NU3308CLG** u CHEM B2 161 - Antiincrustante dispersante para aguas de calderas de baja y media presión - de Culligan
- Antiincrustante dispersante para aguas de calderas de baja y media presión, formulado a base de polifosfatos, acondicionadores de fango, polímero dispersante y alcalinizante. - 22 Kg.
