# Solución de conductividad a 1409 µS/cm (a 25°C), frasco de 90 ml - de Culligan

- Propiedad del archivo: CONSTRUNARIO
- Formato: FIEBDC-3/2012
- Programa: Construnario Versión 3.51
- Fecha de los precios: 22/11/2023
- Divisa: EUR

| Código | Ud | Descripción |
|---|---|---|
| ST290154CLG | u | Solución de conductividad a 1409 µS/cm (a 25°C), frasco de 90 ml - de Culligan |
