# COD07 - Célula para la medición de oxigeno disuelto con cable 4 m - de Culligan

- Propiedad del archivo: CONSTRUNARIO
- Formato: FIEBDC-3/2012
- Programa: Construnario Versión 3.51
- Fecha de los precios: 22/11/2023
- Divisa: EUR

| Código | Ud | Descripción |
|---|---|---|
| ST400010CLG | u | COD07 - Célula para la medición de oxigeno disuelto con cable 4 m - de Culligan |
