# NTC-S - Sonda en vidrio Pyrex antiácido - de Culligan

- Propiedad del archivo: CONSTRUNARIO
- Formato: FIEBDC-3/2012
- Programa: Construnario Versión 3.51
- Fecha de los precios: 22/11/2023
- Divisa: EUR

**ST390000CLG** u NTC-S - Sonda en vidrio Pyrex antiácido - de Culligan
- NTC-S Sonda en vidrio Pyrex antiácido, diámetro 12 mm, sensor NTC10K
