# NTC-I - Sonda en acero inox, diámetro 8 mm - de Culligan

- Propiedad del archivo: CONSTRUNARIO
- Formato: FIEBDC-3/2012
- Programa: Construnario Versión 3.51
- Fecha de los precios: 22/11/2023
- Divisa: EUR

**ST390029CLG** u NTC-I - Sonda en acero inox, diámetro 8 mm - de Culligan
- NTC-I Sonda en acero inox, diámetro 8 mm, para instalación de inmersión, conexión roscada ½” gas, sensor NTC10K.
