# PT100-CP - Sensor Pt100 - de Culligan

- Propiedad del archivo: CONSTRUNARIO
- Formato: FIEBDC-3/2012
- Programa: Construnario Versión 3.51
- Fecha de los precios: 22/11/2023
- Divisa: EUR

**ST390009CLG** u PT100-CP - Sensor Pt100 - de Culligan
- PT100-CP Sensor Pt100 para montaje en porta-sonda SD-CP0, SD-CP2 y con las células CLE03A y CLE12.
