# PT1000 Sonda para portátiles de la serie SHP - de Culligan

- Propiedad del archivo: CONSTRUNARIO
- Formato: FIEBDC-3/2012
- Programa: Construnario Versión 3.51
- Fecha de los precios: 22/11/2023
- Divisa: EUR

**ST390060CLG** u PT1000 Sonda para portátiles de la serie SHP - de Culligan
PT1000 Sonda para portátiles de la serie SHP, forrado en acero inoxidable AISI 316, diámetro 4 x L 200 mm.
