# PT100I - Sonda en acero inoxidable, diámetro 8 mm - de Culligan

- Propiedad del archivo: CONSTRUNARIO
- Formato: FIEBDC-3/2012
- Programa: Construnario Versión 3.51
- Fecha de los precios: 22/11/2023
- Divisa: EUR

**ST390003CLG** u PT100I - Sonda en acero inoxidable, diámetro 8 mm - de Culligan
- PT100I Sonda en acero inoxidable, diámetro 8 mm, para instalación de inmersión, conexión roscada ½” gas (véase diseño: A=60, B=100, C= 8 mm).
