# PT100P - Sonda en acero inoxidable, diámetro 8 mm - de Culligan

- Propiedad del archivo: CONSTRUNARIO
- Formato: FIEBDC-3/2012
- Programa: Construnario Versión 3.51
- Fecha de los precios: 22/11/2023
- Divisa: EUR

**ST390004CLG** u PT100P - Sonda en acero inoxidable, diámetro 8 mm - de Culligan
- PT100P Sonda en acero inoxidable, diámetro 8 mm, con así, para instalación de inmersión, conexión roscada ½” gas.
