# PT100S2 - Sonda en vidrio Pyrex antiácido, diámetro 12 mm, con doble sensor termico - de Culligan

- Propiedad del archivo: CONSTRUNARIO
- Formato: FIEBDC-3/2012
- Programa: Construnario Versión 3.51
- Fecha de los precios: 22/11/2023
- Divisa: EUR

| Código | Ud | Descripción |
|---|---|---|
| ST390002CLG | u | PT100S2 - Sonda en vidrio Pyrex antiácido, diámetro 12 mm, con doble sensor termico - de Culligan |
