# PT100A - Sonda en acero inoxidable para mediciones en el aire - de Culligan

- Propiedad del archivo: CONSTRUNARIO
- Formato: FIEBDC-3/2012
- Programa: Construnario Versión 3.51
- Fecha de los precios: 22/11/2023
- Divisa: EUR

**ST390005CLG** u PT100A - Sonda en acero inoxidable para mediciones en el aire - de Culligan
- PT100A Sonda en acero inoxidable para mediciones en el aire, con brida ajustable, diámetro 8 x L 600 mm.
