# CCK10HP-NTC - sensor NTC10K incorporado, constante de célula K = 10 cm - de Culligan

- Propiedad del archivo: CONSTRUNARIO
- Formato: FIEBDC-3/2012
- Programa: Construnario Versión 3.51
- Fecha de los precios: 22/11/2023
- Divisa: EUR

| Código | Ud | Descripción |
|---|---|---|
| ST291212CLG | u | CCK10HP-NTC - sensor NTC10K incorporado, constante de célula K = 10 cm - de Culligan |
