# CP-BC2-RE - Electrolito para células CP-BC2, frasco de 100 ml - de Culligan

- Propiedad del archivo: CONSTRUNARIO
- Formato: FIEBDC-3/2012
- Programa: Construnario Versión 3.51
- Fecha de los precios: 22/11/2023
- Divisa: EUR

| Código | Ud | Descripción |
|---|---|---|
| ST610237CLG | u | CP-BC2-RE - Electrolito para células CP-BC2, frasco de 100 ml - de Culligan |
