# ST610226 - Células para la detección de acido paracético - de Culligan

- Propiedad del archivo: CONSTRUNARIO
- Formato: FIEBDC-3/2012
- Programa: Construnario Versión 3.51
- Fecha de los precios: 22/11/2023
- Divisa: EUR

**ST610226CLG** u ST610226 - Células para la detección de acido paracético - de Culligan
- Células para la detección de ácido paracético, auto-compensación de la temperatura. - Temperatura máx 55°C, presión máx 1 bar B= rango 1...200 ppm M= rango 1…2000 ppm
